# Gebäudeplanung Sporthalle Schlotheim_neu
Angebotsaufforderung (GAEB 90, DA83)
Eröffnung: 30.06.20 13:00
Ende der Zuschlagsfrist: 10.07.20
Währung: EUR
Auftraggeber: LRA UH-Kreis

## Fliesenarbeiten
Datum: 19.05.20

### Gewerk 01 FLIESENARBEITEN

#### Titel 01.01 BAUSTELLENEINRICHTUNG

**01.01.0010 Baustelleneinrichtung**
Baustelleneinrichtung für den gesamten
Umfang der Fliesenlegearbeiten, einschl.der
erforderlichen Schutz- und Arbeitsgerüste, sowie der
Montage-und Transportgeräte aller Art, z.B. Autokran,
Bühnen soweit dies in den nachfolgenden Positionen
nicht gesondert beschrieben wird.
Baustelle einrichten, vorhalten über die Bauzeit sowie
räumen der Baustelle und Wiederherstellen des
ursprünlichen Zustandes, einschl. Entfernen von
Verunreinigungen, mit folgenden in den
Pauschalpreis einzurechnenden Leistungen:
- Tages- und Wohnunterkünfte
- Lager- und Arbeitsplätze
- Arbeitsplatzbeleuchtung
- Baustrom, Bauwasser einschl.
Unterverteilung und Anschlussleitung von
bauseitigen Haupt-und Unterverteilungsstellen,
- Umlagen für Baumedien:
siehe Vorbemerkungen "Besondere Vertragsbedingungen"!
- Umlagen für Werbeträger,Bautafel:
siehe Vorbemerkungen "Besondere Vertragsbedingungen"!
- Lagerräume, Magazin, Unterstelleinrichtungen
- Maschinen, Geräte, Werkzeuge
- Absperrungen, Schutzwände, Schutzdächer
- Werbeträger, Bautafel
- Schutzgeländer

Hinweis:
Die Nutzung von Räumlichkeiten innerhalb des Gebäudes
als Tages- und Wohnunterkünfte, Lagerräume, Magazine
ist untersagt. Die Stellflächen für diese Einrichtungen
werden dem AN nach Zuweisung durch die Bauleitung
im BE-Gelände zur Verfügung  gestellt.

Ist diese Position nicht verpreist, sind die
vorbeschriebenen Maßnahmen mit den anderen
Leistungspositionen abgegolten.
Menge: 1,000 psch

#### Titel 01.02 ABDICHTUNG/VORBEREIT. ARBEITEN

**01.02.0010 Reinigen und Grundieren Wände**
Reinigen und Grundieren von saugfähigen Untergründen
der Wandflächen aus Gipsdielen, Gipsbauplatten,
Rohwand (Beton) mit geeigneter Grundierung
Angeb. Fabrikat: ........................
Menge: 389,000 m2

**01.02.0020 Reinigen und Grundieren Boden**
Reinigen und Grundieren von saugfähigen Untergründen
der Bodenflächen aus Zementestrich mit geeigneter
Grundierung.
Angeb. Fabrikat: ................
Menge: 134,000 m2

**01.02.0030 Abdichten im Verbund, W1-I an Wänden**
Grundierte Wandflächen mit einer flexiblen,
emissionsarmen Dispersionsabdichtung
im Verbund nach W1-I, DIN 18534-3,
im zweimaligen Auftrag durch
Streichen oder Spachteln beschichten,
Bauteil: Wandfläche
Einbauort: WC, Vorraum Beh.-WC
Produkt: PCI Lastogum o. glw.
Angeb. Fabrikat: ................
Menge: 236,000 m2

**01.02.0040 Abdichten im Verbund, W1-I auf Böden**
Grundierte Estrichflächen mit einer flexiblen,
emissionsarmen Dispersionsabdichtung
im Verbund nach W1-I, DIN 18534-3,
im zweimaligen Auftrag durch
Streichen oder Spachteln beschichten,
Bauteil: Bodenfläche
Einbauort: WC, Vorraum, Beh.-WC
Produkt: PCI Lastogum o. glw.
Angeb. Fabrikat: ...............
Menge: 97,000 m2

**01.02.0050 Abdichten im Verbund, W2-I an Duschwänden**
Grundierte Wandflächen mit einer flexiblen,
emissionsarmen Dispersionsabdichtung
im Verbund nach W2-I, DIN 18534-3,
im zweimaligen Auftrag durch
Streichen oder Spachteln beschichten,
Bauteil: Wandfläche in Duschbereichen
Einbauort: Duschraum
Produkt: PCI Lastogum o. glw.
Angeb. Fabrikat: ................
Menge: 153,225 m2

**01.02.0060 Abdichten im Verbund, W2-I auf Böden**
Grundierte Estrichflächen mit einer flexiblen,
emissionsarmen Dispersionsabdichtung
im Verbund nach W2-I, DIN 18534-3,
im zweimaligen Auftrag durch
Streichen oder Spachteln beschichten,
Bauteil: Bodenfläche mit Duschrinnenablauf
Einbauort: Duschraum
Produkt: PCI Lastogum o. glw.
Angeb. Fabrikat: ...............
Menge: 37,000 m2

**01.02.0070 Abdichtung, Anschluß Wand/Boden**
Abdichtung an Wand-/Bodenanschluß,
einschl. Innen-und Aussenecken herstellen.
Dichtband an den Anschlußbereichen in
die frische Spachtelung einlegen, Überlappungen ausführen, eingeklebtes Band
mit frischem Dichtkleber überspachteln.
Angeb. Fabrikat: .................
Menge: 156,000 m

**01.02.0080 Rohrdurchgang eindichten**
Rohrdurchgang im Spritzwasserbereich mit
Dichtmanschette eindichten, Dichtmanschette in
die frische Spachtelung einkleben und mit
Dichtkleber überspachteln.
Menge: 20,000 St

**01.02.0090 Untergrund spachteln für Wandfliesen**
Untergrund für die Verlegung von Wandfliesen durch Spachteln von Unebenheiten
ausgleichen.
Dicke: 3 bis 6 mm /m; für Abweichungen
von der zul.Toleranz nach DIN 18202,Tab.3
Angeb. Fabrikat: ..................
Menge: 389,000 m2

#### Titel 01.03 WANDBEKLEIDUNG

**01.03.0010 Wandfliesen, Dünnbett, 20/60, weiß**
Wandbekleidung aus keramischen Fliesen,
in Innenräumen auf vorbereitetem
Untergrund im Dünnbett mit hydraulisch erhärtendem
Dünnbettmörtel, einschließlich aller notwendigen
Zuschnitte an angrenzenden Bauteilen
liefern, verlegen und verfugen .
Oberfläche: eben,glatt
Nennmaß: 20 x 60 cm
Farbe: weiß, matt
Bauteil: Wände,
Höhe: 3,10 m
Einbauort: WC, Duschraum, Vorraum, Beh.-WC,
Vorsatzschalen
EG und UG
Menge: 200,000 m2

**01.03.0020 Wandfliesen, Dünnbett, 20/60, Farbig nach Wahl des AG**
Wandbekleidung aus keramischen Fliesen,
in Innenräumen auf vorbereitetem
Untergrund im Dünnbett mit hydraulisch erhärtendem
Dünnbettmörtel, einschließlich aller notwendigen
Zuschnitte an angrenzenden Bauteilen
liefern, verlegen und verfugen .
Oberfläche: eben,glatt
Nennmaß: 20 x 60 cm
Farbe: rot,  nach Wahl des AG, matt
Bauteil: Wände,
Höhe: 3,10 m
Einbauort: WC, Duschraum, Vorraum, Beh.-WC,
Vorsatzschalen
EG und UG
Menge: 100,000 m2

**01.03.0030 Zulage Farbe/mittlere Tönung**
Zulage zur Grundposition "Wandfliesen? für die
Ausführung in einer von der Standardausführung
abweichenden Farbe bzw. mittleren Tönung innerhalb der
gewählten Fliesenserie.

Die Zulage umfasst:
Auswahl und Bestellung einer abweichenden Farbvariante
gemäß Bemusterung
Abstimmung des Farbtons mit dem Auftraggeber
Berücksichtigung eventuell abweichender Lieferzeiten
Getrennte Disposition, Lagerung und Kennzeichnung
Mehrkosten durch kleinformatigere Verpackungseinheiten
oder Mindermengenzuschläge
Dokumentation der verwendeten Farbcharge
Die technischen Eigenschaften (Format, Materialstärke,
Oberfläche, Rutschhemmung etc.) entsprechen der
Grundposition.
Menge: 100,000 m2

**01.03.0040 Abdeckung Vorwandinstallation**
Abdeckung Vorwandinstallation horizontal und vertikal
Zulage zu den Wandfliesen für das Abdecken der
Vorwandinstallation.
Ausführung: wie vorh. beschriebene Wandfliesen
Breite: GKB-Breite  ca. 20 cm
Einbauort: Vorraum/ WC/ Duschraum
Menge: 50,000 m

#### Titel 01.04 BODENBELAG

**01.04.0010 Bodenfliesen, Dünnbett, 30/60, rutschhemmend R 10/B**
Bodenbelag aus keramischen Fliesen,
in Innenräumen auf vorhandenen
Zementestrich mit hydraulisch erhärtendem
Dünnbettmörtel einschließlich aller notwendigen
Zuschnitte an angrenzenden Bauteilen
liefern, verlegen und verfugen.
Oberfläche: rutschhemmend, R10/B
Nennmaß:30/60 cm
Farbe: grau
Hersteller: Princess Ceramic oder gleichwertig
Produkt: Techno plus grau
Einbauort: WC, Vorraum, Duschraum, Lehrer
Menge: 134,000 m2

**01.04.0030 Diagonalverlegung,Bodenfliesen, als Zulage**
Diagonalverlegung der Bodenfliesen,
als Zulage.
Einbauort: UG Duschraum
Menge: 20,000 m2

**01.04.0040 Hohlkehlenfliesen Boden/Wand**
Hohlkehlenfliesen als Übergang zwischen Boden- und
Wandfliesen herstellen, keramische Formteile passend
zum Fliesensystem, Radius ca. 3050 mm, zur hygienischen
und reinigungsfreundlichen Ausbildung des Anschlusses
in Nassräumen.Inkl. Zuschneiden, Ansetzen im
Dünnbettmörtel, Verfugung passend zum Fliesenbelag
sowie aller Nebenleistungen.
Menge: 40,000 lfm

#### Titel 01.05 EINBAUTEN

**01.05.0010 Abschlussschiene,23/11/1 mm, Wände**
L-Profil als Belagsabschluss- und Kantenschutzprofil
aus speziell extrudiertem Material mit einem als
Dreieck gelochten Befestigungsschenkel für die
optimale Durchdringung von Fliesenkleber,
einem sich im 90¦-Winkel anschließenden
Abschlussschenkel mit verbreiterter, schräg
ansteigender Kopfausbildung
liefern und fachgerecht einbauen
Material: Kunststoff, durchgefärbt, UV-beständig
Materialstärke: 1,0 mm
Farbe: weiß,
Profilhöhen: 10,0 mm,
passend zu Fliesenhöhen von 9 -10 mm (Dicke)
Angeb. Fabrikat:........................
Menge: 50,000 m

**01.05.0020 Viertelkreisprofil, 34/11/1 mm, Wände**
Belagsabschluss- und Kantenschutzprofil
wie in vorheriger Position beschrieben,
jedoch als Viertelkreisprofil
Angeb. Fabrikat:........................
Menge: 35,000 m

**01.05.0030 Trennschiene,Edelstahl,30/15/3 mm, Boden**
Trennschiene, Edelstahlt, als Materialtrennschienen,
in verschiedenen Längen, für Boden,
liefern und montieren.
Einzellänge: 1,01 bis 1,12 m
Abmessung: 30/15/3 mm
Bauteil: Türen
Angeb. Fabrikat: ...............
Menge: 20,000 m

#### Titel 01.06 SONSTIGE LEISTUNGEN

**01.06.0010 Fliesen, Löcher herstellen, 20-50 mm**
Löcher im Fliesenbelag zur Durchführung
von Installationsrohren, Gewindstangen
und dgl. herstellen.
Größe: 20 bis 50 mm
Menge: 206,000 St

**01.06.0020 Fliesen, Löcher herstellen, 70 mm**
Löcher im Fliesenbelag zur Durchführung
zum Einbau von Steckdosen, Schaltern
und dgl. herstellen.
Größe:  bis 70 mm
Menge: 50,000 St

**01.06.0030 Fliesen, Löcher herstellen, 110 mm**
Löcher im Fliesenbelag zur Durchführung
von Installations -und Abwasserrohren
und dgl. herstellen.
Größe: bis 110 mm
Menge: 56,000 St

**01.06.0040 Überstand von Randstreifen entfernen**
Überstand von Randstreifen anderer Gewerke
an Wänden und Estrichbegrenzungen
nach dem Verlegen und Verfugen des
Bodenbelages entfernen.
Menge: 156,000 m

**01.06.0050 Silikonfuge**
Herstellen elastischer Anschlussfugen (Silikon) in
Eck-, Anschluss- und Bewegungsfugenbereichen.
Menge: 300,000 lfm

**01.06.0060 Epoxidharzverfugung für Wand- und Bodenfliesen, Zulage**
Zulage zur Fliesenverlegung für Verfugung mit
Epoxidharzfugenmörtel für Wand- und Bodenfliesen in
Nassbereichen, chemikalien- und wasserbeständig,
zweikomponentig, inkl. Anmischen, Einbringen, Reinigen
der Belagsoberfläche und fachgerechter Entsorgung von
Reststoffen.Fugenbreite entsprechend Fliesenbelag.
Menge: 520,000 m2

#### Titel 01.07 Wandspiegel

**01.07.0010 Wandspiegel liefern, 600x1000mm**
Wandspiegel liefern
Herstellen, Liefern und Montieren von Badezimmerspiegel
inkl. Kantenbearbeitung in gefliestem Untergrund
Abmessung: 600x1000mm
Menge: 24,000 St

**01.07.0020 Aussparungen herstellen**
Aussparungen im gefliesten Untergrund für Spiegel
herstellen
Menge: 15,000 m2

**01.07.0030 Untergrund vorbereiten**
Untergrundvorbereitung - Reinigung und Grundieren zur
Haftsicherung.
Menge: 15,000 m2

**01.07.0040 Montage, nicht sichtbar, flächenbündig**
Flächenbündige Montage mit Fliesenoberfläche in zuvor
hergestellte Vertiefung. Nicht sichtbare Befestigung
mit Spiegelkleber.
Menge: 24,000 St

**01.07.0050 Silikonversiegelung**
Silikonversiegelung der Anschlussfuge zwischen Spiegel
und Wandfliesen, inkl. Fugenmaterial, Fugenfarbe nach
Wahl des AG
Menge: 80,000 lfm

#### Titel 01.08 STUNDENSÄTZE

**01.08.0010 Stundensatz Vorarbeiter, Fliesenlegearbeiten**
Arbeiten, welche nicht in den Positionen
erfasst sind und gegen Nachweis zur
Ausführung kommen:
Vorarbeiter
Menge: 10,000 h

**01.08.0020 Stundensatz Fachwerker, Fliesenlegearbeiten**
Arbeiten, welche nicht in den Positionen
erfasst sind und gegen Nachweis zur
Ausführung kommen:
Fachwerker
Menge: 10,000 h

**01.08.0030 Stundensatz Helfer, Fliesenlegearbeiten**
Arbeiten, welche nicht in den Positionen
erfasst sind und gegen Nachweis zur
Ausführung kommen:
Helfer
Menge: 10,000 h

USt %: 19,00
